# Seniorenheim St. Stephanus - Abbruch/Gesamt-Neubau
Angebotsaufforderung (GAEB DA XML 3.2, DA83)
Projekt: 273
Währung: EUR
Erstellt mit: GXML Toolbox V3.3 R20220330, ORCA AVA 25.0.5 - Professional Edition 25.00.05, 06.03.2026

## Baubeschreibung
Baubeschreibung:

Auf der Liegenschaft der Diakonie Halberstadt e.V. in Osterwieck
  "Seniorenpflegeheim St. Stephanus"
ist im ersten Bauabschnitt ein Erstatzneubau zur Erweiterung
des Pflegebereich geplant.

Nach Abbruch des vorhandenen Eingangsvorbaus wird ein dreigeschossiger
Neubau so angebaut, dass im Gesamtkomplex sowohl die Anforderungen der
neuen WTG-MindBauVO erfüllt werden als auch auf die Erfahrungen im Umgang
mit Bewohnern, Besuchern und Personal während der Coronazeit angemessen
reagiert werden kann.

Im Erdgeschoss wird die vorhandene Eingangssituation nach heutigen
Anforderungen in Verbindung mit multifunktionalen Raumangeboten,
mit einer Küche, einer Caféteria mit notwendigen Verwaltungsräumen neu geordnet.

In den beiden Obergeschossen werden jeweils 8 neue Einzelzimmer so ergänzt,
dass  der zusätzliche Flächenbedarf dafür ausgeglichen werden kann.

Der neue Gebäudekomplex hat eine Grundfläche von ca. 540 m² und eine
Gebäudehöhen von 10,00 m

## Allgemeine Hinweise
Allgemeine Hinweise:

Es dürfen nur amtlich zugelassene Stoffe verwendet
werden. Nachweise sind auf Anforderung der Bauleitung
vorzulegen.

Der Auftragnehmer ist für die Einholung eventuell
erforderlicher behördlicher Genehmigungen, wie
Sperrgenehmigungen und
dergleichen selbst verantwortlich.

Dem Vertrag liegt die VOB Teil B und C, neueste
Ausgabe, zugrunde. Es gelten alle relevanten
DIN-Vorschriften.

Sämtliche Materialien in den Leistungspositionen verstehen sich einschließlich liefern und montieren.

Der Auftragnehmer erklärt mit seiner
rechtsverbindlichen Unterschrift auf dem
Angebotsschreiben, daß er sich zur Preisfindung
umfassend, erforderlichenfalls auch vor Ort informiert
hat, daß er alle preisbeeinflußenden Faktoren
einkalkuliert hat und daß er
die Arbeiten bei Erhalt des Zuschlages termin- und
qualitätsgerecht ausführt.

Bei der Ausführung der Bauarbeiten sind folgende Besonderheiten zu berücksichtigen:
Der Leistungsort befindet sich auf dem Gelände des Seniorenheimes.
Das Seniorenheim befindet sich während der Bauleistungen in Nutzung.
Flucht- und Rettungswege müssen ständig freigehalten werden.
Die Arbeitsbereiche sind ständig so abzusichern,
daß ein unbefugtes Betreten bzw. eine Gefährdung für Bewohner und
Besucher ausgeschlossen wird.

Es bestehen auf dem Gelände nur eingeschränkte Parkmöglichkeiten
für Fahrzeuge jeglicher Art.
Ausnahmeregelungen sind mit dem Auftraggeber  vor Beginn der Arbeiten
zu vereinbaren.

Unterverteilungen:

Für die Unterverteilungen Strom und Wasser, deren
Anschlüsse sich im Objekt befinden ist der AN
verantwortlich.

Abbruch / Montage:

Abbruchmaterialien sind schonend durch das Gebäude nach
außen zu bringen. Die Arbeiten erfolgen
im KG.
Für den Abtransport und die Entsorgung des
Abbruchmaterials ist der AN verantwortlich.
Transportwege aus dem Gebäude zum Container des AN sind
zu berücksichtigen.

Die Sicherung der Arbeitsgeräte, Maschinen, Werkzeuge
und Materialen ist Sache des AN. Während der Bauzeit
übernimmt er für Diebstahl, Beschädigung u.ä. die
Haftung. Fußwege, Straßen und Zufahrtsstraßen sind,
falls erforderlich, arbeitstäglich zu reinigen.
Das Abstellen von Schuttcontainern ist örtlich mit dem
AG abzustimmen.

Sonstiges:

1. Es wird ausdrücklich empfohlen die Örtlichkeit vor
Angebotsabgabe zu besichtigen.

2. Die Einrichtung von Lagerplätzen, Zuwegungen o.ä.
ist vor Beginn der Arbeiten mit der Bauleitung bzw. AG
abzustimmen. Nach Beendigung der Arbeiten ist der
ursprüngliche Zustand wieder herzustellen.
Diese Kosten sind in den Einheitspreisen
einzukalkulieren.

3. Vor Beginn hat sich der AN über die Lage sämtlicher
in Frage kommender Versorgungsleitungen bei den
zuständigen Rechtsträgern bzw. beim AG zu informieren.

4. Die Einholung von Genehmigung der Behörden zur
Sondernutzung von öffentlichen Zufahrten und ggf.
notwendigen Straßensperrungen sind Sache des AN.
Entsprechende Sondernutzungserlaubnisse sind
rechtzeitig anzuzeigen.
Der SiGeKo des AG ist immer mit einzubeziehen.

5. Alle zu verwendenen Materialien sind vor dem Einbau
zu bemustern und durch den AG oder Architekt/BL
freizugeben.

6. Alle Erdarbeiten sind zu dokumentieren. Die
Entsorgungsnachweise sind spätestens mit der
Schlussrechnung vorzulegen. Ein Fehlen der Nachweise
führt ggf. zur Nichtanerkennung von Leistungen.

7. Zur Erstellung der Abschlagsrechnungen sind ggf. vor
Rechnungsstellung gemeinsame Aufmasse mit der BL zu
erstellen. Die Aufmasse sind ca. 5 Tage vor
Rechnungsstellung der BL zu übergeben.

8. Baustrom- und Bauwasser wird durch den AG zur
Verfügung gestellt. Die Höhe der Umlage ist in den
allgemeinen Vorbemerkung (Formblättern) zu entnehmen.

9.Eigene Baustellenabfälle sind täglich zu beseitigen
bzw. in Containeren zu lagern. Bei Nichteinhaltung und
mehrmaliger Aufforderung behält sich der AG eine
Entsorgung auf Kosten des AN vor.

10. Dem Leistungsverzeichnis sind ergänzend zu den
einzelnen LV Positionen folgende Unterlagen beigefügt:

Bau:

- Grundrisse EG - 2. OG,
- Schnitte A, B
- Lage- und Baustelleneinrichtungsplan

## Objektdokumentationsunterlagen
Durch den Auftragnehmer ist nach Beendigung der
Arbeiten eine vollständige Leistungsdokumentation für
die spätere Nutzung und Wartung des Gebäudes in
geordneter zweifacher Ausführung an die Bauleitung des
AG zu übergeben.

Den Unterlagen sind außer den ohnehin zu erbringenden
Nachweisen u.a. folgende Anlagen beizufügen:

- technische Merkblätter, bauaufsichtliche Zulassungen,
  Einbauanleitungen sämtlicher verwendeter
  Baumaterialien, Bausysteme oder Elemente
- mit Bezeichnung des Einbauortes
  ( wenn notwendig mit Zuweisung mit Grundriss)
- Wartungs bzw. Nutzungshinweise von Einbauten falls
  vorhanden
- Nachweise Güteprüfung und Überwachung
- Eignungsnachweise
- Errichterbescheinigungen
- Fachunternehmererklärungen zu den einzeln
  ausgeführten Gewerken.
- Werkplanungen/Ausführungsstatiken sofern vom
  Auftragnehmer erstellt.

Dies ist in den Einheitspreisen mit einzukalkulieren.

## 13 Trockenbauarbeiten

### Titel 01 Trockenbauarbeiten

#### Bereich 01.01 Trockenbauwände

**01.01.1 GK-Montagewand,CW100/150,2x12,5,MW80, F30, 58dB**
Gipsplatten-Montagewand, nicht tragend, bestehend aus:
- einfachem Ständerwerk aus verzinkten Stahlprofilen, einschl. Anschlussdichtung an andere Bauteile
- beidseitiger Beplankung mit Gipsplatten, einschl. starrem Anschluss mit Anspachtelung an andere Bauteile.
 Oberflächenausbildung in Standardverspachtelung, Qualitätsstufe Q2 (Grundverspachtelung plus Nachverspachtelung/Finish). Evtl. Fugenbewehrung gemäß Herstellerangaben.
- plattenförmiger Dämmschicht aus Mineralwolle, dicht und abgleitsicher im Zwischenraum eingebaut
Profile : CW/UW 100/50(40)/06
Beplankung je Seite : 2 x 12,5 mm GK-Feuerschutzplatten
Plattentyp EN 520 : DF
Brandschutzklasse  EN 13501 : A2-s1,d0
Kantenausbildung :
Dämmung : Mineralwolle, MW
Dämmdicke : 80 mm
Anwendung : WZ
Mindestrohdichte : 50 kg/m³
Brandverhalten EN 13501, Dämmung : A1
Schmelzpunkt Dämmung : mind. 1000°C
Längenbezogener Strömungswiderstand : mind. 5 kPa · s/m²
Schalldämmung : Rw, R 58 dB
Gef. Feuerwiderstandsklasse : F30 (gem. DIN 4102, Teil 4)
Mindestanschlussbreite : 50 mm
Wanddicke : 150 mm
Max. Höhe gemäß MB 8 : 3 m

Deckenanschluss Stahlbetondecke

Angeb. Fabrikat: '.........'
Menge: 150,000 m²

**01.01.2 GK-Montagewand,CW100/150,2x12,5,MW80, 58dB**
Gipsplatten-Montagewand, nicht tragend, bestehend aus:
- einfachem Ständerwerk aus verzinkten Stahlprofilen, einschl. Anschlussdichtung an andere Bauteile
- beidseitiger Beplankung mit Gipsplatten, einschl. starrem Anschluss mit Anspachtelung an andere Bauteile.
 Oberflächenausbildung in Standardverspachtelung, Qualitätsstufe Q2 (Grundverspachtelung plus Nachverspachtelung/Finish). Evtl. Fugenbewehrung gemäß Herstellerangaben.
- plattenförmiger Dämmschicht aus Mineralwolle, dicht und abgleitsicher im Zwischenraum eingebaut
Profile : CW/UW 100/50(40)/06
Beplankung je Seite : 2 x 12,5 mm GK-Bauplatten
Plattentyp EN 520 : DF
Brandschutzklasse  EN 13501 : A2-s1,d0
Kantenausbildung :
Dämmung : Mineralwolle, MW
Dämmdicke : 80 mm
Anwendung : WZ
Mindestrohdichte : 50 kg/m³
Brandverhalten EN 13501, Dämmung : A1
Schmelzpunkt Dämmung : mind. 1000°C
Längenbezogener Strömungswiderstand : mind. 5 kPa · s/m²
Schalldämmung : Rw, R 58 dB
Gef. Feuerwiderstandsklasse :
Mindestanschlussbreite : 50 mm
Wanddicke : 150 mm
Max. Höhe gemäß MB 8 : 3 m

Deckenanschluss Stahlbetondecke

Angeb. Fabrikat: '.........'
Menge: 290,000 m²

**01.01.3 Sonderverspachtelung, Gipsplatten, Q3**
Sonderverspachtelung zum Erreichen einer höheren Oberflächenqualität bei Beplankungen/Decklagen aus Gipsplatten, manuell oder maschinell; Qualitätsstufe 3, als Zulage zur Standardverspachtelung der Qualitätsstufe 2.

Bauteil :  Wände
Oberflächenbearbeitung : gespachtelt

Oberflächenqualität : Q3
Menge: 850,000 m²

**01.01.4 Verstärkungsprofil, UA 50/75/50x2,Tr.bau**
Verstärkungsprofil für Trockenbaukonstruktion.
Liefern und montieren.
 Profil : UA /75/50 x 2,0 mm

Ausführung für freistende Wände.
Menge: 100,000 m

**01.01.5 Verstärkungsprofil, UA 100/40/2**
Verstärkungsprofil für Trockenbaukonstruktion.
Typ Profil : UA 100/40/2

Türöffnungen Rauschschutztüren
Menge: 40,000 m

**01.01.6 GKBI-Inst-Vors.sch.V-CW100/200,2x12,5Min**
Gipskartonplatten-Vorsatzschale, freistehend,  als Installationswand für Feuchträume, mit imprägnierten  Gipskartonplatten, Ständerwerk aus verzinkten Stahlprofilen  und kaschierter Mineraldämmstoffeinlage; mit Wandabstand  aufstellen.
Fugen und Schraubenköpfe verspachteln, als  Grundlage für Malerarbeiten und Fliesenarbeiten Q 2
Profile : CW/UW 100/50(40)/06
Beplankung : 2 x 12,5 mm GKBI

Wanddicke : ca. 200 mm, Installationsvorwand
Raumhoch:  bis 3 m;
Menge: 85,000 m2

**01.01.7 Türöffnung, Montagewand, bis MW 150 mm**
Türöffnung in Gipskarton- bzw.  Gipsfaserplatten-Montagewand mit Türpfosten aus C- bzw. UA-Ständerprofilen, inkl. aller erforderlichen  Verstärkungsprofile sowie Kopfstück und Fußplatte.
Bauöffnungsmaße :  bis 1260/2135 mm
Fertigwanddicke : 100 bis 150  mm
Menge: 44,000 St

**01.01.8 Rundloch f. Dosen u. dgl., Trockenbau**
Rundloch in Gipskarton- bzw. Gipsfaserplatten für  Elektrosteckdosen o.ä. bohren.
Durchmesser : ca. 60 -100 mm
Menge: 160,000 St

**01.01.9 Aussparung, Montagewand, 20-40 cm**
Aussparung in Montagewand durch Herstellen des Ausschnitts s
 Größe : 10/10 bis 20/20 cm bzw.
 Durchmesser : 10 - 20 cm
Menge: 22,000 St

**01.01.10 Estrich-Abstellstreifen**
Herstellung eines Estrichabstellstreifens mit versetzter Beplankung,
Höhe ca. 40-50 cm
Menge: 80,000 m

**01.01.11 Revisionsöffnung, Montagewand, 400/400**
Revisionsöffnung in Montagewand mit vorgefertigter Revisionsklappe aus Metallblech, mit verdecktem Verschluss- und Scharniersystem, beplankt mit Gipsplatten, inkl. Herstellen der Öffnung und aller sonst notwendigen Nebenarbeiten sowie aller Zubehörteile.
Beplankung : 2 x 12,5 mm GK/GF
Größe : 400/400 mm
Wandmontage
Angeb. Fabrikat: '.........'
Menge: 12,000 St

**01.01.12 Schiebetür-Einbaumodul, 1010/2135 mm**
Wandeinbaumodul für Schiebetüren in Montagewand aus Gipsplatten, bestehend aus Einbaukasten, Gegenfutter und Traverse; inkl. Distanzhaltern, Bodenführung, Führungsschlitten und allen erforderlichen Verstärkungsprofilen.
Bauteil : Schiebetür
Breite (Baurichtmaß) : 1010 mm
Höhe (Baurichtmaß) : 2135 mm
Dicke Montagewand : 150 mm

Ort: Bad,

Angeb. Fabrikat  : '.........'
Menge: 16,000 St

**01.01.13 Leibungsbekleidung, Schiebetür, Montagewand**
Leibungsbekleidung für Schiebetüröffnung in Montagewand, aus werkseitig vorgefrästen Gipsplatten.
Bauteil : Schiebetür
Tiefe Leibung :  ca. 2x  50 mm (beidseitig)
Dicke Montagewand : 150 mm

Angeb. Fabrikat  : '.........'
Menge: 16,000 St

**01.01.14 Quertraverse, Montagewand**
Quertraverse aus U- und C-Profilen in Gipsplattenmontagewänden, als Befestigungsgrundlage für Konsollasten wie Wandschränke, Sanitär-Einrichtungsgegenstände etc.
Menge: 40,000 m

**01.01.15 Universaltraverse in Montagewand, Holzwerkstoffplatte**
Universaltraverse aus Holzwerkstoffplatte zwischen die Stahl-Ständerprofile der Montagewand mittels verzinkter Stahllaschen und Blechschrauben befestigen.
Material Platte : wasserfeste Mehrschicht-Holzwerkstoffplatte
Dicke Platte : ca. 25 mm
Abmessung Platte : ca. 300/600 mm
Konsollast : max. 1,5 kN/m
Menge: 20,000 St

#### Bereich 01.02 Trockenbaudecken

**01.02.1 GK-Decke, abgehängt, 1x12,5 mm,**
Gipsplatten-Unterdecke, abgehängt, bestehend aus:
- Unterkonstruktion aus einem Tragrost aus Stahlprofilen als Grund- und Tragprofil an der bestehenden geraden Rohdecke mit Abhängern befestigen
- Decklage aus Gipskartonbauplatten.
 Oberflächenausbildung in Standardverspachtelung, Qualitätsstufe Q 2 (Grundverspachtelung plus Nachverspachtelung/Finish). Evtl. Fugenbewehrung gemäß Herstellerangaben.
Grund- und Tragprofil : CD 60/27/06
Biegezugfestigkeit : Klasse 1/A/ohne Belastung

Decklage : 1 x 12,5 mm GK
Plattentyp EN 520 : A
Brandschutzklasse EN 13501 : A2-s1,d0

Befestigungsuntergrund: Stahlbeton
Ort:Technikraum
Abhängehöhe :  150 - 220 mm
Menge: 270,000 m²

**01.02.2 Abhängehöhe 700 mm, Gipsplattendecke, Mehrpreis**
Abhängehöhe der Gipsplattendecke 700 mm, als Mehrpreis.
Abhängehöhe : 600-750 mm
Menge: 190,000 m²

**01.02.3 Gipsplattenunterdecke, GK 2x 12,5 mm, abgehängt**
Gipsplatten-Unterdecke, abgehängt, bestehend aus
- Unterkonstruktion aus einem Tragrost aus Stahlprofilen als Grund- und Tragprofil an der bestehenden geraden Rohdecke mit Abhängern befestigen
- Decklage aus Gipsbauplatten.
- Oberflächenausbildung in Standardverspachtelung, Qualitätsstufe Q2 (Grundverspachtelung plus Nachverspachtelung/Finish). Evtl. Fugenbewehrung gemäß Herstellerangaben.
Bauteil : Rohdecke
Deckensystem : Gipsplattenunterdecke
Art der Unterdecke : abgehängt
Art der Unterkonstruktion : Stahlprofilunterkonstruktion
Typ Profil : CD 60/27/06
Beanspruchungsklasse : Klasse A

Art der Platte : Gipsplatte
Oberflächenqualität : Q2 (Standard)
Anzahl Plattenlagen : 2-lagig
Dicke Platte : 12,5 mm
Typ Platte : A
Brandverhalten Platte : A2-s1,d0 (DIN EN 13501-1)

Abhängehöhe : 160-220 mm

EG EIngangsflur
Menge: 20,000 m²

**01.02.4 Unterdecke, Feuchtraum, GM-FH1 1x 12,5 mm**
Unterdecke aus Gipsplatten, als abgehängte Decke, geeignet für Feuchträume, bestehend aus
- Unterkonstruktion aus einem Tragerost aus korrosionsbeständigen, beschichteten Stahlprofilen, als Grund- und Tragprofil an der bestehenden, geraden Rohdecke mit Schnellabhängern befestigt
- Decklage aus Feuchtraum-Gipsplatten, Plattenfugen verklebt; Oberflächenausbildung in Standardverspachtelung, Qualitätsstufe Q2 (Grundverspachtelung plus Nachverspachtelung/Finish). Evtl. Fugenbewehrung gemäß Herstellerangaben
Bauteil : Unterdecke
Typ Profil : CD 60/27/06, UD 28/27/06
Achsabstand : 500 mm
Art der Platte, Feuchtraum : Gipsfeuerschutzplatte, faserverstärkt, mit Vliesarmierung
Anzahl Plattenlagen : 1-lagig
Dicke Platte : 12,5 mm
Typ Platte : GM-FH1
Brandverhalten (DIN EN 13501-1) : A1

Feuchtigkeitsbeanspruchungsklasse : ..... (DIN 18195)

Abhängehöhe : 400 - 450 mm

Angeb. Fabrikat  : '.........'

Spülküche
Menge: 50,000 m²

**01.02.5 Korrosionsschutz Metallprofile, Nassraum**
Erhöhter Korrosionsschutz für Metallprofile der Wand- oder Decken-Unterkonstruktion, geeignet für Nassräume. Schnittflächen und kleinere Beschädigungen der Metallblechoberflächen sind nachzubehandeln.
Bauteil : Decke
Typ Profil : C
Korrosivitätskategorie : C3
Zusätzliche Eigenschaft : feuchtraumgeeignet
Menge: 50,000 m

**01.02.6 GKBi Decke, GKBi 1x 12,5 mm**
Deckenbekleidung für Feucht-/Nassraum, bestehend aus
- Decklage aus Gipsbauplatten, imprägniert, auf vorhandener Unterkonstruktion
-  Oberflächenausbildung in Standardverspachtelung, Qualitätsstufe Q2 (Grundverspachtelung plus Nachverspachtelung/Finish).
Bauteil : Decke
Art der Unterkonstruktion : Stahlprofilunterkonstruktion
Typ Profil : CD 60/27/06
Art der Platte : Gipsbauplatte imprägniert
Anzahl Plattenlagen : 1-lagig
Dicke Platte : 12,5 mm
Typ Platte : H2
Brandverhalten Platte : A2-s1,d0 (DIN EN 13501-1)

Angeb. Fabrikat  : '.........'
Menge: 72,000 m²

**01.02.7 Weitspannträger, abgehängte Decke**
Weitspannträger in abgehängter Decke, statt eines CD-Profiles.
Deckengewicht : 0,30 kN/m²
Spannweite : 3,50 m
Achsabstand : 1250 mm
Menge: 20,000 m

**01.02.8 Sonderverspachtelung, Gipsplatten, Q3**
Sonderverspachtelung zum Erreichen einer höheren Oberflächenqualität bei Beplankungen/Decklagen aus Gipsplatten, manuell oder maschinell; Qualitätsstufe 3, als Zulage zur Standardverspachtelung der Qualitätsstufe 2.

Bauteil : Decken
Oberflächenbearbeitung : gespachtelt
Material Spachtelmasse :  Faserverstärkt; bei Feuchträumen Feuchtraum geeignet

Oberflächenqualität : Q3
Menge: 342,000 m²

**01.02.9 Mineralf.decke,sichtb.UK,o.Dä,625/625**
Mineralfaser-Unterdecke in Einlegemontage-Mineralplatte, vlieskaschiert, mit einer  sichtbaren, einbrennlackierten Metallunterkonstruktion aus  Tragprofilen, mit Schnellabhänger bzw. Schlitzbandstahl von der  Rohdecke über zugelassene Dübel und Schrauben  abgehängt und planeben ausgerichtet, sowie eingelegten  Mineralfaserplatten.
Platten glatt,

Abhängehöhe : ca. 200-250 mm

Baustoffklasse:  A2-s1,d0 nach DIN EN 13501-1 - nicht brennbar.
Schallabsorption:  ca.  αw => 0,80  (EN ISO 11654)

Praktischer Absorptionsgrad αp 125Hz = 0,50; 250Hz = 0,75; 500Hz = 0,75; 1000Hz = 0,80; 2000Hz = 0,90; 4000Hz = 0,90 gemäß DIN EN ISO 11654

Schienensystem:
Hauptschiene: Steghöhe 38 mm, Sichtbreite 24 mm, Stahlblechprofile, verzinkt, Sichtseite matt weiß, Sichtflächen höhengleich, kein Auflegen der Profile.
Querschiene: Steghöhe 32 mm, Sichtbreite 24 mm, Stahlblechprofile, verzinkt, Sichtseite matt weiß, Sichtflächen höhengleich, kein Auflegen der Profile.

Farbe : Weiß

Angeb. Fabrikat  : '.........'

Achsraster : 625/625

Plattendicke : 15 mm/ glatt ohne Lochung

Dem Herstellungsprozess der Mineralwolleplatten darf  kein Formaldehyd zugesetzt sein.
Eine "Allgemeine bauaufsichtliche Zulassung” des Deutschen Instituts für Bautechnik muss vorliegen.

Die zur Herstellung der Platte verwendete Mineralwolle muss biolöslich sein. Die Kriterien der Nichteinstufung als krebserzeugender Stoff gemäß der Chemiekalienverbotsverordnung (§ 1 Anhang, Abschnitt 23 biopersistente Fasern) muss eingehalten werden und durch das "RAL- Gütesiegel Mineralwolle” gewährleistet sein.
Menge: 370,000 m2

**01.02.10 Mineralf.decke,sichtb.UK,o.Dä,625/1250**
Mineralfaser-Unterdecke in Einlegemontage, mit einer  sichtbaren, einbrennlackierten Metallunterkonstruktion aus  Tragprofilen, mit Schnellabhänger bzw. Schlitzbandstahl von der  Rohdecke über zugelassene Dübel und Schrauben  abgehängt und planeben ausgerichtet, sowie eingelegten  Mineralfaserplatten.
Platten glatt,

Abhängehöhe : ca. 150-200 mm

Baustoffklasse:  A2-s1,d0 nach DIN EN 13501-1 - nicht brennbar.
Schallabsorption:  ca.  αw = 0,80  (EN ISO 11654)

Schienensystem:
Hauptschiene: Steghöhe 38 mm, Sichtbreite 24 mm, Stahlblechprofile, verzinkt, Sichtseite matt weiß, Sichtflächen höhengleich, kein Auflegen der Profile.
Querschiene: Steghöhe 32 mm, Sichtbreite 24 mm, Stahlblechprofile, verzinkt, Sichtseite matt weiß, Sichtflächen höhengleich, kein Auflegen der Profile.

Farbe : Weiß

Angeb. Fabrikat  : '.........'

Achsraster : 625/1250 mm

Plattendicke : 15 mm

Flur

Dem Herstellungsprozess der Mineralwolleplatten darf  kein Formaldehyd zugesetzt sein.
Eine "Allgemeine bauaufsichtliche Zulassung” des Deutschen Instituts für Bautechnik muss vorliegen.

Die zur Herstellung der Platte verwendete Mineralwolle muss biolöslich sein. Die Kriterien der Nichteinstufung als krebserzeugender Stoff gemäß der Chemiekalienverbotsverordnung (§ 1 Anhang, Abschnitt 23 biopersistente Fasern) muss eingehalten werden und durch das "RAL- Gütesiegel Mineralwolle” gewährleistet sein.
Menge: 200,000 m2

**01.02.11 Mineralfaserdecke, Unterdecke, Feuchtraum, Mineralwolledeckenplatte, 625/625**
Mineralwolle-Unterdecke in Einlegemontage, mit einer sichtbaren, beschichteten Metallunterkonstruktion aus Tragprofilen, mit Schnellabhänger bzw. Schlitzbandstahl von der Rohdecke über zugelassene Dübel und Schrauben abgehängt und planeben ausgerichtet, sowie eingelegten Mineralwolleplatten.
Bauteil : Unterdecke
Abhängehöhe : ca. 300 mm
Art der Platte, Feuchtraum : Mineralwolledeckenplatte
Baustoffklasse (DIN 4102-1) : B1
Achsraster : 625/625 mm
Dicke Platte :  mind. 15 mm
Zusätzliche Eigenschaft : feuchtraumgeeignet bis 95 % RH permanent
Farbe : Weiß, glatt

Dekor/Design : glatt, ungelocht

Angeb. Fabrikat/ Typ  : '.........'

Das Produkt muss aus von einem Systemhersteller sein, analog den MF Decken der vorherigen Positionen.

Montage in Küche und Bädern.
Menge: 140,000 m²

**01.02.12 MW-Akustikdecke, schallabsorbierend, 22 mm gesamt**
Unterdecke bzw. Deckenbekleidung aus Mineralwolle-Platten mit geringer Aufbauhöhe, zur Schallabsorption, mit Halteklammern direkt befestigt auf ebener Rohdecke.
Bauteil : Decke
Deckensystem : Akustikdecke
Art der Unterdecke : direkt befestigt
Material Platte : Mineralwolle
Höhe Gesamtaufbau : ca. 20 mm
Dicke Platte : ca. 15 mm

Abmessung Platte : 625x625

Brandverhalten (DIN EN 13501-1) :Baustoffklasse:  A2-s1,d0 nach DIN EN 13501-1 - nicht brennbar.
Schallabsorptionsgrad : ca.  αw => 0,80  (EN ISO 11654)
Schallabsorptionsklasse : A
Dekor/Design : glatt
Anforderung : schallabsorbierend

Angeb. Fabrikat  : '.........'

Ort: 1. + 2. OG
Menge: 90,000 m²

**01.02.13 Rasteranpassung, MW-Decke**
Rasteranpasung der Mineralwolle-Unterdecke, durch Plattenzuschnitt, Kanten fasen und in Oberflächenfarbe beschichten, UK anpassen
Abrechnung der Randbereiche

Absprache mit der Bauleitung erforderlich!
Menge: 15,000 m

**01.02.14 Wandanschlüsse UK MF Decken, an Deckenfries**
Wandanschlüsse liefern und fachgerecht nach Herstellervorschrift montieren, passend zu dem Deckensystem.
Die Wandanschlüsse bestehen aus weißen Winkelprofilen, die in Direktmontage mit bauaufsichtlich zugelassenen Befestigungsteilen anzubringen sind.

In den Ecken sind die Profile sauber auf Gehrung zu stoßen.

Anschluss an Deckenfries.
Menge: 630,000 m

**01.02.15 GK-Deckenfries, niveaugl.,1x12,5, 570mm**
Gipskarton-Deckenfries, abgehängt, bestehend aus:
- Unterkonstruktion, verdeckt aus einem Tragerost aus verzinkten Stahlprofilen als systemgerechte Abhängung von der bestehenden ebenen Rohdecke
- Beplankung mit Gipskartonbauplatten, ungelocht, Ränder scharfkantig.
 Oberflächenausbildung in Standardverspachtelung, Qualitätsstufe Q3 (Grundverspachtelung plus Nachverspachtelung/Finish). Evtl. Fugenbewehrung gemäß Herstellerangaben.

Beplankung : 1 x 12,5 mm GK, ungelocht
Plattentyp EN 520 : A
Brandschutzklasse EN 13501 : A2-s1,d0
Kantenausbildung : L-Kante zur Montage des Stufenwinkels der MF Decke
Breite des Friesstreifens : ca. 550 - 600 mm
Abhängehöhe : niveaugleich zur abgehängten Decke ca. 170-250mm

Ort: Flure

Zum Anschluss für den Randwinkel der Mineralfaserplatten.
Menge: 275,000 m

**01.02.16 GK-Deckenfries, niveaugl.,1x12,5, 400mm**
Position wie vor, jedoch Breite 310-440 mm
Menge: 138,000 m

**01.02.17 GK-Deckenfries, niveaugl.,1x12,5, 340 mm**
Position wie vor, jedoch Breite 320-360 mm
Menge: 82,000 m

**01.02.18 GK-Deckenfries, niveaugl.,1x12,5, 150 mm**
Position wie vor, jedoch Breite 120-160 mm
Menge: 126,000 m

**01.02.19 Gips-Feuchtraumplatten, 12,5 mm, Mehrpreis**
Gips-Feuchtraumplatten als Mehrpreis zu Standardplatten.
Angegeben ist die Fläche je Lage.
Art der Platte : Gipsbauplatte imprägniert
Dicke Platte : 12,5 mm
Typ Platte : H2
Brandverhalten (DIN EN 13501-1) : A2-s1,d0

Ausführung im Deckenfries
Menge: 100,000 m²

**01.02.20 Kabelführungen**
Kabelführungen durch die GK Unterdecken
der vorgenannten Grundposition
fachgerecht herstellen.

Leuchtenkabel, RM etc.
Menge: 180,000 Stk

**01.02.21 Befestigung, Anhängelasten, Unterdecke**
Befestigungspunkte für Anhängelasten an Unterkonstruktion der Decke anpassen, auswechseln und verstärken; Durchdringung durch Deckenkonstruktion.
Befestigungsmittel : Gewinde M6, Öse
Anhängelast : 20 kg je Punkt
Menge: 10,000 m

#### Bereich 01.03 Trockenbau, sonstiges

**01.03.1 Kabelkanal I, 2x15 mm, Kabelrinne,I30**
Kabelkanal I, aus Gips-Feuerschutzplatten mit Vliesarmierung, inkl. Kabelrinne, auf Gipsplattenstreifen verlegt, sowie innenliegenden Stahlprofilen und Abhängung von Decke mit Systembauteilen aus verzinktem Stahl.
Fugen abrisssicher herstellen. Die Platten miteinander verschrauben, verklammern und verkleben. Herstellervorschriften beachten!
Plattendicke : 2 x 15 mm Gips-Feuerschutzplatten
Gef. Baustoffklasse : A1
Plattentyp : GM-F
Gef. Feuerwiderstandsklasse : I30

Kanalquerschnitt innen : 150/400-600 mm
Einbauhöhe :  bis 3 m
Menge: 15,000 m

**01.03.2 Deckenverstärkung MF Decken; Leuchten, Lautsprecher**
Zur Montage von Einbauleuchten, Lautsprechern, etc. sind  Deckenverstärkungen aus OSB  auf der UK der MF-Akustikdecken zu montieren.

Plattengröße: ca. 62x62 cm

Verstärkungsplatten: ca. 16 mm stark,

Länge: ca. 60 cm (Abstand UK)
Breite: ca. 20-30 cm

Ort: EG - 2. OG
Menge: 270,000 Stk

**01.03.3 Eckschutzschiene,Gipsplattenbekleidungen**
Eckschutzschiene für Außenecken von  Trockenputz, Bekleidungen und Verkofferungen.

Grundrisswinkel  : 90 Grad
Material : Aluminium
Menge: 70,000 m

**01.03.4 Rohrdurchführung, Montagewand, bis 200 mm**
Rohrdurchführung mit gleichmäßigem Abstand zu Gipsbekleidung, durch beide Plattenlagen der Wand. Fuge mit überstreichbarem, elastischem Material ausfüllen und glätten.
Material Dichtmasse : Acryl, überstreichbar
Farbe : weiß
Breite Fuge : 10 mm
Rohrquerschnitt : max. 200 mm
Menge: 5,000 St

**01.03.5 Revisionsöffnung, GKB, 400/400 mm**
Revisionsöffnung in Montagewand mit vorgefertigter Revisionsklappe aus Metallblech, mit verdecktem Verschluss- und Scharniersystem, beplankt mit Gipsplatten, inkl. Herstellen der Öffnung und aller sonst notwendigen Nebenarbeiten sowie aller Zubehörteile.
Art des Einbauteils : Revisionsöffnung
Material : Metall
Anzahl Lagen : 2-lagig
Typ Platte : GKB
Dicke Platte : 12,5 mm
Abmessung Revision : 400/400 mm
Angeb. Fabrikat : .....
Menge: 8,000 St

**01.03.6 Leibung Öffnung, Montagewand, 150 mm**
Leibungsausbildung an Öffnungen in Montagewänden aus Plattenmaterial, einschl. Unterkonstruktion, Verspachtelung und Eckausbildung.

Wanddicke : bis 150 mm
Beplankung Leibung : 2 GK
Öffnungsgröße : 300x100 mm
Brandschutz : EI 30
Oberflächen/Fugen : Q2
Menge: 10,000 m

**01.03.7 Revisionsklappe, Unterdecke, 300/300 mm**
Revisionsklappe in abgehängter Unterdecke, aus verzinktem Stahlrahmen und Stahlblech.
Bauteil : Decke
Art der Unterdecke : GK
Art des Einbauteils : Revisionsklappe
Abmessung Revision : 300/300 mm
Material : verzinkter Stahl
Dicke Blech : 1 mm
Farbe : weiß
Menge: 8,000 St

**01.03.8 Revisionsklappe, Unterdecke, 600/600 mm**
Revisionsklappe in abgehängter Unterdecke, aus verzinktem Stahlrahmen und Stahlblech.
Bauteil : Decke
Art der Unterdecke : GK
Art des Einbauteils : Revisionsklappe
Abmessung Revision : 600/600 mm
Material : verzinkter Stahl
Dicke Blech : 1 mm
Farbe : weiß
Menge: 20,000 St

**01.03.9 Revisionsklappe, Unterdecke, 800/800 mm**
Revisionsklappe in abgehängter Unterdecke, aus verzinktem Stahlrahmen und Stahlblech.
Bauteil : Decke
Art der Unterdecke : GK
Art des Einbauteils : Revisionsklappe
Abmessung Revision : 800/800 mm
Material : verzinkter Stahl
Dicke Blech : 1 mm
Farbe : weiß

Mit umlaufendem Dichtgummi zur Vermeidung zum Eintrag von
Wasserdampf.
Menge: 1,000 St

**01.03.10 Öffnen und Schließen Trockenbaukonstruktion, 60/60 cm**
Öffnen und Schließen von Trockenbaukonstruktionen für Nacharbeiten an Installationen u.dgl., nach Fertigstellen der Konstruktion. Aufschneiden der Beplankung und Wiederverschließen der Öffnung, inkl. Verspachtelung; in Platten- und Oberflächenqualität der anschließenden Fläche.
Bauteil : Wände
Beplankung : 2 GK
Öffnungsgröße : bis 60/60 cm
Menge: 10,000 m²

**01.03.11 Zulage Kleinflächen, Anarbeitungen an Trennwandsysteme**
Zulage für die GK Decken im EG für Kleinflächen und Anarbeitung an die Laufschienen der Trennwandanlagen im EG R N 124-126.
Zulage für Verschnitt und Mehraufwendungen an den Laufschienen lfd. m
siehe Zeichnung Detail Trennwand 426/404A
Menge: 20,000 m

**01.03.12 Höhenversprung Gipsplatten/Gipsfaser-Decke 12,5 mm, 100 mm**
Deckenversatz in abgehängter Gips- oder Gipsfaserplattendecke mit Unterkonstruktion aus CD-Profilen, inkl. Kantenschutzschiene.
Bauteil : Unterdecke
Höhenversprung : 100 mm
Typ Platte : GK Platte, Deckenfries

Anzahl Lagen : 1-lagig
Dicke Platte : 12,5 mm
Art des Einbauteils : Trennwand

Form Profil : Kantenprofil
Menge: 15,000 m

**01.03.13 Abschlussschürze, Gipsbauplatten-Decke, 20 cm**
Abschlussschürze, vertikal, aus Gipsplatten, als Randabschluss der abgehängten Decke, mit Unterkonstruktion aus Profilen der abgehängten Decke, Deckenanschluss elastisch, Unterkante mit Kantenschutz.
Bauteil : Decke/Wand
Höhe : ca. 20 cm
Art der Platte : Gipsbauplatte
Anzahl Plattenlagen : 2-lagig
Breite Schürze: 125 mm
Dicke Platte : 12,5 mm
Dämmung:  : 100 mm
Typ Platte : A
Brandverhalten (DIN EN 13501-1) : A2-s1,d0
Menge: 12,000 m

**01.03.14 Zusätzliche An- und Abfahrten**
Für Arbeiten nach Leistungsunterbrechung z.B. Verschließen von Bauteilöffnungen und nachträgliche Leistungen sind zusätzliche An- und Abfahrten, einschließlich Personal und Transportkosten anzubieten.
Menge: 2,000 Stk

### Titel 02 Stundenlohnarbeiten

**02.1 Stunden z. N. Facharbeiter**
Für unvorhergesehene und nicht im LV erfaßte Arbeiten
werden nachstehende Stundenverrechnungssätze
(_/Std.) vom Bieter benannt .
Die Stundenverrechnungssätze sind unter Beachtung der
preisrechtlichen Vorschriften zu vermitteln und
beinhalten unaufgegliedert die Lohn- und
Gehaltsnebenkosten, Sozialkassenbeiträge, Gemeinkostenanteil und Gewinn einschl. des erforderlichen
Aufsichtspersonals . Feiertagsarbeiten sind nicht in
die Verrechnungssätze einzubeziehen .
Stundenlohnarbeiten werden durch den Auftraggeber angewiesen . Der Stundennachweis ist Bestandteil der
Rechnung

Facharbeiter
Menge: 20,000 h
